# Depósito pré-fabricado para armazenamento de pellets

- Propriedade do ficheiro: CYPE Ingenieros S.A.
- Formato: FIEBDC-3/2016
- Programa: Gerador de preços para construção civil. CYPE Ingenieros, S.A.
- Data: 22/10/2024
- Moeda: EUR
- Custos indirectos: 3 %
- IVA: 23 %

## I Instalações

### IC Aquecimento, arrefecimento, climatização e A.Q.S.

#### ICQ Caldeiras de biomassa

**ICQ060** Ud Depósito pré-fabricado para armazenamento de pellets.
Conjunto de depósito e sistema automático de extracção de pellets, de 1,3x1x1 m e 0,35 t de capacidade máxima, modelo Kit Ecosilo Compact 10 "ECOFOREST", com estrutura de madeira, tremonha de tela resistente à radiação UV, sem tampa para possibilitar o enchimento manual, parafuso sem-fim de 2 m de comprimento, kit de automatização do parafuso sem-fim, com controlador para o arranque e paragem do motor e sonda capacitiva para detecção do material, e sonda de nível do depósito. Totalmente montado, ligado e testado.
Inclui: Marcação. Colocação do depósito. Ligação ao sistema de extracção.
Critério de medição de projecto: Número de unidades previstas, segundo documentação gráfica de Projecto.
Critério de medição de obra: Medir-se-á o número de unidades realmente executadas segundo especificações de Projecto.

| Código | Un | Descrição | Rendimento | Preço | Importância |
|---|---|---|---|---|---|
| mt38eco200a | Ud | Conjunto de depósito e sistema automático de extracção de pellets, de 1,3x1x1 m e 0,35 t de capacidade máxima, modelo Kit Ecosilo Compact 10 "ECOFOREST", com estrutura de madeira, tremonha de tela resistente à radiação UV, sem tampa para possibilitar o enchimento manual, parafuso sem-fim de 2 m de comprimento, kit de automatização do parafuso sem-fim, com controlador para o arranque e paragem do motor e sonda capacitiva para detecção do material, e sonda de nível do depósito. (material) | 1 | 1280 | 1280.000 |
| mo003 | h | Oficial de 1ª electricista. (mão de obra) | 4.356 | 23.31 | 101.538 |
| mo102 | h | Ajudante de electricista. (mão de obra) | 4.356 | 22.09 | 96.224 |
| % | % | Custos directos complementares | 2 % | 1477.762 | 29.555 |
|  |  | Custos directos |  |  | 1507.317 |
